# Gymnasium Otto-Pankok-Schule
Angebotsaufforderung (GAEB DA XML 3.2, DA83)
Projekt: 15132
Währung: EUR
Vergabeart: Beschränkte Ausschreibung
Erstellt mit: GXML Toolbox V3.3 R20220330, ORCA AVA 25.0.5 - Professional Edition 25.00.05, 19.03.2025

## ALLGEMEINE VORBEMERKUNGEN (AVB)
ALLGEMEINE VORBEMERKUNGEN

Die Ausschreibung ist eine öffentliche Ausschreibung. Es gelten die Angebotsbedingungen nach
VOB Teil A (EU) in der aktuell gültigen Fassung. Als Vertragsgrundlage soll die VOB in aktueller
Fassung mit Teil B, DIN 1961 "Allgemeine Vertragsbedingungen für die Ausführung von
Bauleistungen" und Teil C "Allgemeine technische Vertragsbedingungen" mit den
gewerkespezifischen und fachspezifische DIN-Normen und ATV vereinbart werden. Die DIN
18299 "Allgemeine Regelungen für Bauarbeiten jeder Art" der VOB/C gilt immer übergeordnet.

Der Bieter wird in Folge und in Anlagen als Bieter oder Auftragnehmer (AN), der Bauherr als Bauherr oder Auftraggeber (AG) bezeichnet.

Der Bieter hat das Angebot gemäß der in der Ausschreibung vorgegebenen Struktur der abgefragten Positionen zu erstellen. Eine Abweichung ist nicht zulässig. Streichungen, Änderungen und Zusätze sowie unvollständige Angebote, fehlende Eintragungen und grobe Fehler berechtigen den AG, das Angebot in Gänze unberücksichtigt zu lassen.

Der Bieter hat alle ergänzenden, zusätzlichen oder besonderen Beschreibungen in dieser Ausschreibung und in den Anlagen in seinem Angebot, der LV-Bepreisung sowie bei der Ausführung zu beachten.

Mit Abgabe des Angebotes versichert der Bieter, dass er keine wettbewerbsbeschränkenden
Absprachen getroffen hat und dass er die gesetzlichen Vorgaben zur Arbeitszeit und zu Löhnen
im eigenen Betrieb vollumfassend berücksichtigt und einhält und die Einhaltung auch bei von
ihm eingesetzten Nachunternehmern durchsetzen wird.

Leistungsumfang des AN
Die Ausschreibung umfasst alle notwendigen Arbeiten zur Herstellung und Montage der geplanten WC-Trennwandanlagen in allen Sanitärräumen des 6-geschossigen  Sanierungsobjekts. Dies beinhaltet die Auftragsklärung (Farben, Dekore, Designs), das Aufmass, Prüfung der Vorgewerke, die Werksplanung, die Fertigung, das Liefern und Montieren und die Teilnahme an einer förmlichen Abnahme.

Erforderliche Nebenleistungen wie sie u.a. in DIN 18299 in Pkt. 4 beschrieben werden oder in zugehörigen ATV und DIN Normen (siehe VOB/C) erfasst werden, sind nicht gesondert ausgeschrieben. Der Bieter hat entsprechende notwendige Leistungen, die er für seine Leistungen benötigt, eigenständig zu bewerten und in die Einheitspreise aller abgefragten Positionen mit einzukalkulieren. Dies betrifft u.a. die Baustelleneinrichtung und notwendige Arbeitsmaterialien, Schutzeinrichtungen wie Gerüste und Absturzsicherungen, Werkzeuge, Geräte, Hebezeuge und Maschinen des AN.
Sofern einzelne spezielle Punkte aus Nebenleistungen separat als Position im Leistungsverzeichnis abgefragt werden, sind diese separat einzupreisen.

Baubeschreibung / Schnittstellen / Fotos
Der AG hat eine Baubeschreibung als Übersicht inkl. Schnittstellenbeschreibung im Anhang beigefügt.
Der AN hat alle Anlagen zu sichten und als Grundlage für die Ausführung seiner Leistungen zu beachten - insbesondere die Schnittstellenbeschreibung - und in den Einheitspreisen seines Angebots zu berücksichtigen.

Siehe Anlage: 01_15132_2023-07-18_Baubeschreibung BE und Logistikkonzept - HG.pdf

Geplant ist, dass der AN nach seiner Beauftragung und einer Einarbeitungszeit von ca. 2 Wochen gemeinsam mit der Objektüberwachung des AG die Baustelle besichtigt und sich für die übertragenen Leistungen einen Überblick verschafft. Vor dem Beginn der Arbeiten ist zudem ein Vorbegehungstermin ca. 2 Wochen vor Baustart einzuplanen, um die Vorleistungen zu sichten und eventuelle Mangel anzuzeigen. Der AN hat die Vorunternehmerleistung dann gemeinsam mit der Objektüberwachung des AG zu prüfen und die Leistung des Vorunternehmers als direkte Vorleistung für seine Arbeiten ggf. mit abzunehmen. Der AN wird ggf. auch Teilbereiche der Vorleistung zum Baustart übernehmen

Baustelleneinrichtung (BE) / Baulogistik und Baubetrieb
Der AG hat einen Baustelleneinrichtungsplan als Konzeptplan (Lageplan) sowie Hinweise zur Baulogistik, zur Baustelleneinrichtung und zum Baubetrieb als Text und Fotonachweise erstellen lassen. In diesen Konzepten und Beschrieben sind zudem auch die Schnittstellen zur BE und für einzelne Bauleistungen grob als Übersicht beschrieben und zusammengefasst. Der AN hat diese Anlagen, den Konzeptplan der Baustelleneinrichtung und die Hinweise der Baubeschreibung, zu sichten und als Grundlage zu beachten.

Siehe Anlagen:
- 01_15132_2023-07-18_Baubeschreibung BE und Logistikkonzept - HG.pdf
- 02_15132_Lageplan Bestand - BE-Plan.pdf

Der AN hat dem AG bzw. der Bauüberwachung zwei Wochen nach Auftragserteilung einen eigenen BE-Plan mit allen nötigen Eintragungen wie erforderliche Stellflächen für Gerüste, Container etc. Vorzulegen um die Baustelleneinrichtung abzustimmen. In dem BE-Plan sind die besonderen Bedingungen der Baustelle zu berücksichtigen (Schulbetrieb, Wohngebiet). Der BE-Plan ist mit den anderen am Bau beteiligten und der Bauüberwachung abzustimmen. Der BE-Plan ist nach Anpassungen als aktueller Plan der Objektüberwachung des AG zu übergeben.

Fachbauleitung vor Ort
Der AN hat einen deutschsprachigen Fachbauleiter vor Ort einzusetzen, der täglich die Arbeiten
vor Ort koordiniert, nach Bedarf und Abstimmung für die Oberbauleitung des AG vor Ort zur
Verfügung steht (Zeitfenster für tägliche Abstimmung am Morgen ist vor Ort im Detail
abzustimmen) und immer an den Baubesprechungen (wöchentlich) teilnimmt.

Rechnungsstellung
Die Rechnungsstellung erfolgt im Original (in Schriftform per Postsendung) an den AG, sowie zeitgleich digital per E-Mail an die zuständige Objektüberwachung zur Prüfung.

Sicherheit und Schutz
Der AG hat neben der Objektüberwachung auch einen Koordinator für Sicherheit und
Gesundheitsschutz für die Baumaßnahme beauftragt. Näheres zu den Baubeteiligten und dessen Verantwortlichkeiten ist der Anlage: 01_15132_2023-07-18_Baubeschreibung BE und Logistikkonzept - HG.pdf zu entnehmen.

Der AN hat die verantwortliche Absicherung und Sicherung der Baustelle sowie die weitere
Gesamtorganisation und Koordination, der für ihn notwendigen Leistungen und der Bauabläufe vor Ort zu übernehmen (Bauleitertätigkeit).
Der Bauleiter des AN hat alle erforderlichen Maßnahmen zur Sicherung der Baustelle nach den gesetzlichen, polizeilichen und den Unfallverhütungsvorschriften sowie der Arbeitssicherheit unter voller eigener Verantwortung auszuführen oder diese zu veranlassen.

Der AN haftet für sämtliche aus der Unterlassung solcher Maßnahmen dem AG erwachsenden
Schäden. § 10 Nr. 2 Absatz 1 Satz 2 VOB/B bleibt unberührt. Der AN hat einen geeigneten und
erfahrenen Bauleiter einzusetzen. Der Bauleiter des AN wird sich mit dem SiGeKo des AG und der eingesetzten Objektüberwachung des AG eng abstimmen.

Der Zutritt der Baustelle von nicht befugten Personen ist in jedem Fall zu verhindern. Sollten während der gesamten Bauzeit Beschädigungen an Nachbar- oder öffentlichen Grundstücken, Straßen, Gehwegen etc. auftreten sind, diese nach ordentlicher Beweisfeststellung nach Fertigstellung der Arbeiten unverzüglich zu beseitigen.

Forderungen des Amtes für öffentliche Ordnung, der Bauberufsgenossenschaften und sonstiger
mitwirkender Behörden, Amtsstellen und Körperschaften sind immer übergeordnet zu beachten.

Termine
Der Baustart zur Gesamtmaßnahme ist im Sommer 2024 erfolgt. Zunächst finden Entkernungsarbeiten und kleinere Schadstoffsanierungsarbeiten statt. In Folge werden Rohbaueingriffe vorgenommen und die Arbeiten der TGA beginnen parallel mit zeitlichem Versatz. Der Innenausbau beginnt nach der Entkernung ca. Dezember 2024, der Abschluss ist bis Dezember 2025 geplant. Die Fertigstellung und Inbetriebnahme des Gebäudeabschnitts ist über den Jahreswechsel 2025/2026 vorgesehen. In Folge werden im Nachgang die schulische Einrichtung und Ausstattung erstellt.

Der AN hat dem AG bzw. der Bauüberwachung 2 Wochen nach Auftragserteilung einen eigenen
Terminablaufplan mit Hauptabschnitten des Bauablaufes zur Abstimmung vorzulegen. Der Terminplan ist nach Abstimmung mit der Objektüberwachung weiter zu detaillieren und als Soll-Ist-Vergleich fortzuschreiben. Der fortgeschriebene Terminplan wird Abstimmungsgrundlage zu jeder Baubesprechung. Der AN hat die abgestimmten Bauzeiten einzuhalten.

Es können grob wichtige Termine für die Leistungen dieser Ausschreibung benannt werden.

- Beginn/Vorlauf:  15.12.2025
- Ausführungszeitraum:  ab 26.01.2026 (± 2 Wochen nach Abstimmung mit dem AG)
  Fertigstellung bis 20.03.2026

Anlagen
Die folgenden Anlagen wie u.a. Pläne, Fotos und sonstige Dokumente stellen Übersichten zur Gesamtplanung und zum Leistungsumfang dar. Änderungen oder Anpassungen können aufgrund von Abweichungen der Bestandssituation vorkommen bzw. notwendig werden. Abschließende Detailausbildungen erfolgen in Abstimmung mit dem AG über die Werk- und Montageplanung des AN.

Änderungen und/oder ergänzende Unterlagen werden durch den AG bei Bedarf entsprechend oder auf Anfrage im Digitalformat nachgereicht.

01 Baubeschreibung:
- 01_15132_2023-07-18_Baubeschreibung BE und Logistikkonzept - HG.pdf

02 Baustelleneinrichtung:
- 02_15132_Lageplan Bestand - BE-Plan.pdf

03 Grundrisse:
- 03_431_Ausführung_A_00_HGB_1-100_l Grundriss EG Hauptgebäude.pdf
- 04_431_Ausführung_A_01_HGB_1-100_i Grundriss 1.OG Hauptgebäude.pdf
- 05_431_Ausführung_A_02_HGB_1-100_k Grundriss 2.OG Hauptgebäude.pdf
- 06_431_Ausführung_A_03_HGB_1-100_i Grundriss 3.OG Hauptgebäude.pdf
- 07_431_Ausführung_A_04_HGB_1-100_i Grundriss 4.OG Hauptgebäude.pdf
- 08_431_Ausführung_A_05_HGB_1-100_k Grundriss 5.OG Hauptgebäude.pdf

04 Detail:
- 09_431_Ausführung_A_DT 06.5.06_1-20_- Sanitärtrennwände.pdf

## TECHNISCHE VORBEMERKUNGEN (TVB)
TECHNISCHE VORBEMERKUNGEN

Diese übergeordneten technischen Vorbemerkungen sind für die Ausführung aller Leistungen vom AN zu beachten und nach Erfordernis mit in die EP einzukalkulieren. Zudem werden weitere detailliertere Ausführungshinweise vor einzelnen Positionen im Leistungsverzeichnis (LV) aufgeführt, welche für die Teilleistungen zu beachten sind.

Soweit in der Leistungsbeschreibung auf Technische Spezifikationen z. B. nationale Normen, mit denen Europäische Normen umgesetzt werden, europäische technische Zulassungen, gemeinsame technische Spezifikationen, Internationale Normen, Bezug genommen wird, werden auch ohne den ausdrücklichen Zusatz: "oder gleichwertig" immer gleichwertige Technische Spezifikationen in Bezug genommen.

Technische Anmerkungen
Für alle verwendeten Baustoffe der nachfolgenden Positionen sind die Verarbeitungshinweise und -anweisungen der jeweiligen Hersteller sowie alle aktuellen gewerke- und produktspezifischen Fachregeln zu beachten und anzuwenden.
Alle Anschlüsse und Bauarten sind neben spezifischen Herstellervorgaben nach den gültigen Fachregeln und den fachplanerischen Vorgaben auszuführen.

Es sind ausschließlich bauaufsichtlich zugelassene Systeme und Komponenten zu verwenden.

Die angebotenen EPs der einzelnen Positionen verstehen sich einschließlich Material-Lieferung, -Transport sowie sämtlicher Verarbeitungs- und Verbindungsmittel und sonstiger zur Funktion und Montage notwendigen Komponeneten.

Die Ausführung erfolgt auf allen Geschossen vom EG bis ins 5.OG.
Die Erschliessung der Obergeschosse erfolgt hauptsächlich über das zentrale Treppenhaus 5 gem. beiliegenden Grundrissplänen. Weiterhin steht das südliche Treppenhaus 4 als Zugang bis ins 4.Obergeschoss zur Verfügung. (Ein Personenaufzug bei Treppenhaus 5 ist vorhanden, die Nutzung kann zum Zeitpunkt dieser Auschreibung nicht zugesichert werden)

Der AN hat alle Vorkehrungen bzw. Aufwendungen zur Ausführung seiner Arbeiten wie z.B. und insbesondere Transport-/Förderwege für Material und Gerät auf der Baustelle (mehrgeschossig) auf Grundlage der beiliegenden Planung zu treffen und in den EPs seines Angebots mit ein zu kalkulieren - siehe auch Baustelleneinrichtung.

Aufmass
Der AN hat eigene Aufmasse und Besichtigungen des Bestandes sowohl für seine Leistungen, als auch für die technische Abstimmung mit dem AG zu leisten.

Techische Abstimmung
Die technische Abstimmung zwischen AN und AG beginnt frühestens mit der Beauftragung des AN und einem gemeinsamen örtlichen Termin zur Eintaktung in den Bauablauf, Klärung von  Ausführungsleistungen, sowie Inaugenscheinnahme des Bestands bzw. Feststellung der  Vorleistungen. Die technische Abstimmung erfolgt bis zum Beginn der Bauarbeiten sowie  fortlaufend baubegleitend.

Baustelleneinrichtung
Die vom AN notwendige Baustelleneinrichtung ist in den nachfolgenden Einheitspreisen jeder Position anteilig mit einzukalkulieren.
Die Baustelleneinrichtung umfasst:
Lieferung, Einrichten und Vorhalten der erforderlichen Baustelleneinrichtung für die ausgeschriebenen Leistungen des AN über die gesamte Bauzeit, einschließlich der kompletten Beräumung dieser nach Abschluß der Arbeiten und Wiederherstellung/Herrichten der beanspruchten Flächen in den Urzustand (wenn nicht Baufläche, die nachträglich weiter bearbeitet wird).

Hiermit abgegolten sind:
- das Einrichten der Baustelle, inkl. Liefern und Vorhalten aller erforderlichen Geräte, Gerüste,  Maschinen, Hebezeuge (Kräne, Dachdeckeraufzüge etc.) und sonstiger Werkzeuge, inklusive Mieten, Betriebs- und Schmierstoffe und aller anfallender etwaiger Reparaturzuschläge, sowie Abtransport nach Beendigung der Arbeiten.
- Transport- und Förderwege über alle Geschosse gem. beiliegender Planung
- der gesamte Materialtransport zur/von der Baustelle, sowie das Abladen und Sichern des Materials
- Einrichten, Unterhalten und rückstandsloses Beräumen von Materiallager-/Entsorgungsstätten auf der Baustelle
- An- und Abfahrt des Montagepersonals und der Arbeitskräfte
- Säubern der Baustelle von Abfällen, Schuttresten und Verpackungsmaterialien die bei den Arbeiten des AN anfallen, einschließlich Abfuhr, Entsorgung und Gebühren
- alle erforderlichen Sicherungsmaßnahmen zur Gewährleistung der Arbeitssicherheit
- eigene, weisungsbefugte, deutschsprachige Bauaufsicht / Fachbauleitung vor Ort

Der AG stellt die Bau WC und Sanitärräume nach BG Vorgabe sowie alle Medienverbräuche frei zur Verfügung.

Sollte der AN die Nutzung von öffentlichen Flächen planen, hat er selbstständig nach Bedarf die Genehmigung mit den zuständigen Behörden ohne zusätzliche Vergütung abzustimmen und mögliche Gebühren zu tragen.

Zwischen AG und AN erforderliche Abstimmungspunkte vor Beginn der Arbeiten:
- Baustelleneinrichtung
- Festlegung der Flächen für Container, Stellplätze, etc.
- vorbereitende Maßnahmen am/im Gebäude
- Terminabsprachen
- Benennung Subunternehmer, Entsorgungsunternehmen

Untergründe von Misch- und Materiallagerplätzen im Außenbereich sind vor jeglicher Beanspruchung oder Einfluss durch die Arbeiten bzw. eine notwendige Baustoffverarbeitung durch den AN zu schützen. Alle vom AN genutzten Flächen sind nach Fertigstellung seiner Arbeiten sowohl beschädigungs- als auch rückstandsfrei und besenrein zu übergeben. Dies gilt insbesondere für neue befestigte Oberbeläge (Schulhof: Asphalt, Betonpflaster).

Nachweise
Der Bieter hat den Nachweis der Gebrauchstauglichkeit gemäß § 3 Nr. 2 der Musterbauordnung (MBO) bzw. der zuständigen Landesbauordnung (LBO) beizustellen.
Der Nachweis der Gebrauchstauglichkeit erfolgt u.a. durch Vorlage gültiger Eignungsnachweise und Produkt-Datenblätter/-zulassungen für alle verbauten Systeme, Bauteile bzw. Baustoffe. Bieter, die nicht über diesen Nachweis verfügen, müssen einen vergleichbaren Nachweis vorlegen. Darin muss ein dafür zugelassenes Institut oder der Systemhersteller bestätigen, dass das System und die zugehörige Systembeschreibung der angebotenen Konstruktion geprüft und freigegeben ist.

Für den Nachweis, dass die in dieser Ausschreibung geforderten Werte durch die angebotenen Baustoffe und Systeme erfüllt werden, sind die Ausführungen und Anforderungen der gültigen Energieeinsparverordnung (EnEV), sowie des Schall- und Brandschutzes gem. den beiliegenden  Nachweisen, einschließlich den Vorgaben und Anforderungen dieser Ausschreibung zu berücksichtigen.

Mit Fertigstellung seiner Leistung bzw. zur Abnahme übergibt der AN dem AG/der Bauleitung die Dokumentation seines Gewerks inkl. sämtlicher Nachweise, 1-fach digital und als Sammelmappe mind. 2-fach in Papierform.
Die Dokumentation beinhaltet:
- Produktinformations-/techn. Datenblätter aller Bauteile und Materialien
- Fachunternehmer- und Fachbauleitererklärung
- Werksplanung und Listen
- herstellerseitige Unterlagen gem. CE-Kennzeichnungsvorschriften
- abZ, abP, ZiE
- Bauartzulassungen, Übereinstimmungserklärung
- Prüf- und Wartungsbücher
- Protokolle (Inbetriebnahme, Prüfung, Einweisung etc.)
- Pflege- und Reinigungsanweisung
- Betriebs-/Bedienungsanleitung

Die Unterlagen variieren gewerkespezifisch, es können weitere Dokumente erforderlich werden.

Zusätzliche Hinweise

Zu-/Anfahrts-, Transport- und Lieferverkehr Schulhof:
Jegliche Befahrung der Schulhoffläche erfolgt grundsätzlich in Schrittgeschwindigkeit und mit
mindestens einer Einweisungsperson.

Aufgrund des fortlaufenden Schulbetriebs ist der Zu-/Anfahrts-, Transport- und Lieferverkehr
über den Schulhof (siehe o.g. Lageplan) nur eingeschränkt möglich:

Zufahrt untersagt: Bemerkung:
7:30 - 8:30 Uhr  Schulbeginn
9:35 - 9:55 Uhr  1. große Pause
11.30 - 11.50 Uhr  2. große Pause
12:30 - 15:00 Uhr  Schulende nach 5., 6., 7. Stunde und 3. Große Pause

Der Schulhof muss zu diesen Zeiten stets frei sein (z.B. kein Parken oder Abstellen von
Fahrzeugen, Baumaschinen oder Material) und sämtlicher Verkehr hat außerhalb der genannten
Zeiten zu erfolgen.
Sich hieraus ergebende Kosten (z.B. Wartezeiten Materialanlieferung) sind in die EPs mit
einzukalkulieren und werden nicht gesondert vergütet.

Diese Einschränkung ist durch den AN bei der Ausführung aller seiner Arbeiten zu
berücksichtigen und umzusetzen.

Ausführung/Bauablauf
Die Ausführung erfolgt gemäß Bauzeitenplan in der Endphase der Ausbauarbeiten. Es können einzelne Gewerkeübeschneidungen durch Innentürmontage sowie Klein-/Restarbeiten bei Trockenbau-, Maler- und Fliesenarbeiten oder TGA-Installation (Lüftung, Elektro, Sanitär) vorkommen.
Es ist von einer geschossweisen Montage der Trennwandanlagen auszugehen (systematisch von oben nach unten). D.h. es sind mindestens 6 separate Arbeitseinsätze (EG bis 5.OG) durch den AN vorzusehen.

Bauseitige Vorleistungen (grob):
- Fliesenarbeiten
- Trockenbau (Decken bei raumhohen Trennwänden)

Alle Arbeiten erstrecken sich über den Ausführungszeitraum gem. dem Abschnitt Termine und sind vor Beginn sowie im Verlauf der Arbeiten weiter mit dem AG abzustimmen bzw. zu detaillieren. Zwischen den abgestimmten Bearbeitungsabschnitten (z.B. geschossweise) können sich unterschiedlich lange Zeiträume ergeben.
Die obiegen Angaben sind durch den AN logistisch sowie kalkulatorisch zu berücksichtigen und in die EP seines Angebots mit einzukalkulieren.

## 375 WC-Trennwände (HG)

### Titel 01 Vorbereitende Arbeiten

**01.001 Aufmaß vor Ort**
*** Pauschalposition
Örtliches Aufmass durchführen,
zur Aufnahme der genauen/notwendigen Maße als Grundlage für die Werk- und Montageplanung und Fertigung des AN.
Menge: 1,000 psch

**01.002 Werk- und Montageplanung**
*** Pauschalposition
Nach Auftragserteilung und Klärung aller Einzelheiten sind vom Auftragnehmer Fertigungszeichnungen von allen Positionen und Einbauorten anzufertigen. Den Positionsplänen sind die dazugehörenden Schnittzeichnungen übersichtlich zuzuordnen. Aus den Zeichnungen müssen Raum, Konstruktion, Maße, Anschlüsse und Befestigungen, Einbau und Einbaufolge erkennbar sein.

Mit der Fertigung darf erst begonnen werden, wenn die Zeichnungen vom Auftraggeber oder dessen Beauftragten auf Übereinstimmung mit den Vertragsbedingungen geprüft und für die Fertigung freigegeben sind.

Die auftraggeberseitige Freigabe bezieht sich auf die architektonische Übereinstimmung. Für die Einhaltung aller technischen Regeln und Verarbeitungsanweisungen der Hersteller ist allein der Auftragnehmer verantwortlich.
Menge: 1,000 psch

### Titel 02 WC-Trennwandanlagen, standard, h= ca. 2150 mm

**Ausführungsbeschreibung 1 AUSFÜHRUNGSBESCHREIBUNG: Trennwandanlage standard**
*AUSFÜHRUNGSBESCHREIBUNG: Trennwandanlage standard*
Herstellen, Liefern und Montieren einer WC-Trennwandanlage,
bestehend aus Frontwand mit Türen sowie Kabinen-Trennwänden,
auf Grundlage der beiliegenden Planung und Aufmass durch den AN, wie nachfolgend beschrieben.

Das System ist TÜV geprüft und verfügt über das GS Zeichen. Das entsprechende Zertifikat ist vorzulegen. Systeme ohne gültige TÜV GS-Prüfung sind nicht zugelassen.

(Besipiel/Skizze)
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
Bauart
Melaminharz-beschichtete Spanplatten mit ABS-Kanten und  eloxierten Aluminiumprofilen

Konstruktion/Wände/Platten
- absolut flächenbündig
- ca. 30 mm Melaminharz-beschichtete Vollspanplatten, Verleimung V 20
- alle sichtbaren Kanten mit farbigen ABS-Umleimern, d= 3 mm
- alle Profil- und Platten-Kanten gerundet, r= ca. 2 mm
- Wand- und Trennwandanschlüsse mit Alu-U-Profilen über die gesamte Elementhöhe
- Frontwand mit oberseitigem Aluminium-Abdeckprofil, Kanten gerundet, mit mind. 10 mm Platteneinfassung

Drehtüren
- Konstruktion wie zuvor beschrieben (Wände/Platten)
- absolut flächenbündig, unabhängig von der Öffnungsrichtung
- stumpfeinschlagend
- eingefräste Alu-Anschlagleiste, mit eingelassener durchlaufender Profilgummidichtung (geräuscharmes Schließen)
- Abdeckung des Türspalts mit eingenutetem Kunststoffkeder auf Bandseite
- Öffnungsrichtung der Türen gem. beiliegendem Plan

Beschläge
- Dreirollen-Edelstahlbänder
- wartungsfrei
- Bandlappen flächenbündig eingelassen und -gefräst
- 300.000 Zyklen abnutzungsfrei getestet

Schloss
- WC-Schloss, Einsteckschloss
- vollverzinkt

Garnitur
- vollständig in Aluminium
- beidseitig Drücker gem. DGUV-Vorgabe (D-Form, mind. 2,5 cm entfernt von Gegenschließkante)
- Rosetten, kreisrund
- innen Riegelolive, außen mit Frei- und Besetzt-Anzeige sowie Notentriegelung

Füsse
- vollständig in Aluminium (alle Bestandteile)
- korrosionsbeständig
- stufenlos höhenverstellbar
- nicht sichtbar montiert
- bodenseitige Abdeckrosette

Farben
Platten:
- hellgrau/silbergrau bzw. nach Wahl des AG gemäß Herstellerfarbkarte
Profile:
- naturfarben eloxiert (E6/EV1)
Beschläge:
- naturfarben eloxiert (E6/EV1)

Systmhöhe
- h= 2.150 mm
- Bodenfreiheit: 150 mm

Montageuntergrund
Bodenaufbau:
- 10 mm Fliesenbelag zzgl. Kleber
- Verbundabdichtung
- 50 mm Zementestrich
- 10 mm Trittschalldämmung
Wand:
- 6 mm Fliesenbelag zzgl. Kleber
- GK-Metallständerwände u. Vorwände (2x 12,5 mm beplankt) und/oder KS-Mauerwerk, verputzt

Hinweise:
- Es sind ausschließlich korrosionsfeste Verbindungsmittel zu verwenden. Die Befestigung erfolgt generell verdeckt.

- Es sind separate Arbeitseinsätze je Geschoss durch den AN (siehe Technische Vorbemerkungen) vorzusehen und in die EP mit einzukalkulieren

**02.001 EG, Trennwandanlage, kunststoffbeschichtet, ca. 2200 x 2000 mm**
*** gemäß Ausführungsbeschreibung 1
Abmessungen (bxh):
Front: ca. 2200 x 2000 mm
Trennwand: -
Tür: ca. 600 x 2000 mm, 1 Stück

Ausführungsort: EG, WC-H, Raum 431_00_070
Menge: 1,000 St

**02.002 1.OG, Trennwandanlage, kunststoffbeschichtet, ca. 1900 x 2000 mm**
*** gemäß Ausführungsbeschreibung 1
Abmessungen (bxh):
Front: ca. 1900 x 2000 mm
Trennwand: -
Tür: ca. 600 x 2000 mm, 1 Stück

Ausführungsort: 1.OG, WC-H, Raum 431_01_170
Menge: 1,000 St

**02.003 Schamwand, HPL, ca. 900 x 400 mm**
*** gemäß Ausführungsbeschreibung 1
Urinalschamwand, aus gleichen Material wie vorbeschriebene Trennwandanlagen, wandhängend. Befestigung mittels mind. 2 eloxierten Alu-Ronden, rückseitig unsichtbar mit der Schamwand verschraubt. Aluminiumronden mit Auflagefläche zum Mauerwerk, verdeckt befestigt.

Maße: ca. 400 x 900 mm
Einbauhöhe: ca. 1400 mm (OK von OKFB)

Ausführungsort:
- 1x WC-H, EG, Raum 431_00_070
- 1x WC-H, 1.OG, Raum 431_01_170
Menge: 2,000 St

### Titel 03 WC-Trennwandanlagen, raumhoch, h= ca. 2750 mm

**Ausführungsbeschreibung 2 AUSFÜHRUNGSBESCHREIBUNG: Trennwandanlagen raumhoch**
*AUSFÜHRUNGSBESCHREIBUNG: Trennwandanlagen raumhoch*
Herstellen, Liefern und Montieren einer raumhohen WC-Trennwandanlage,
bestehend aus Frontwand mit Türen und Oberblenden sowie Kabinen-Trennwänden,
auf Grundlage der beiliegenden Planung und Aufmass durch den AN, wie nachfolgend beschrieben.

Das System ist TÜV geprüft und verfügt über das GS Zeichen. Das entsprechende Zertifikat ist vorzulegen. Systeme ohne gültige TÜV GS-Prüfung sind nicht zugelassen.

(Beispiel/Skizze)
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
Bauart
Raumhohe WC-Trennwandanlage,
Vollspanplatten beidseitig mit 0,8 mm starkem HPL-Schichtstoff belegt und mit ABS-Kanten in Verbindung mit eloxierten Aluminiumprofilen

Konstruktion/Wände/Platten
- raumhoch und unterbrechungsfrei (horizontal)
- absolut flächenbündig, einschl. Oberblende
- 30 mm dicke Vollspanplatten, beidseitig mit 0,8 mm HPL Schichtstoff
- Verleimung V 20
- alle sichtbaren Kanten mit farbigen ABS-Umleimern, d= 3 mm
- alle sichtbaren Kanten gerundet, r= ca. 2 mm
- stumpfer Anschluss zw. Trenn- und Frontwand
- vertikaler Wandanschluss mit Alu-U-Profil als Schattenfuge, 15 mm
- horizontaler Decken und Bodenanschluss mit Alu-U-Profil als Schattenfuge, 15 mm

Drehtüren
- Konstruktion wie zuvor beschrieben (Wände/Platten)
- absolut flächenbündig, unabhängig von der Öffnungsrichtung
- stumpfeinschlagend
- eingefräste Alu-Anschlagleiste, mit eingelassener durchlaufender Profilgummidichtung (geräuscharmes Schließen)
- Abdeckung des Türspalts mit eingenutetem Kunststoffkeder auf Bandseite
- Öffnungsrichtung der Türen gem. beiliegendem Plan

Beschläge
- Dreirollen-Edelstahlbänder
- wartungsfrei
- Bandlappen flächenbündig eingelassen und -gefräst
- 300.000 Zyklen ohne Abnutzung getestet

Schloss
- WC-Schloss, Einsteckschloss
- vollverzinkt

Garnitur
- vollständig in Aluminium
- korrosionsbeständig
- beidseitig Drücker gem. DGUV-Vorgabe (D-Form, mind. 2,5 cm entfernt von Gegenschließkante)
- Rosetten, kreisrund
- innen Riegelolive, außen mit Frei- und Besetzt-Anzeige sowie Notentriegelung

Farben
Platten:
- hellgrau/silbergrau bzw. nach Wahl des AG gemäß Herstellerfarbkarte
Profile:
- naturfarben eloxiert (E6/EV1)
Beschläge:
- naturfarben eloxiert (E6/EV1)

Systmhöhe
- raumhoch nach Aufmass des AN, h= 2.750 mm gem. Planung
- im 1.OG variierend

Montageuntergrund
Bodenaufbau:
- 10 mm Fliesenbelag zzgl. Kleber
- Verbundabdichtung
- 50 mm Zementestrich
- 10 mm Trittschalldämmung
Wand:
- 6 mm Fliesenbelag zzgl. Kleber
- GK-Metallständerwände u. Vorwände (2x 12,5 mm beplankt) und/oder KS-Mauerwerk, verputzt
Decke:
- abgehängte Rasterdecke (Bandrasterprofil mit OSB-Plattenstreifeneinlage an verstärkter Sturz-/Abhang-UK)

Hinweise:
- Der Fliesensockel bildet einen 4 bis 5 mm starken Versatz am Fußpunkt aller Wandanschlüsse (Sockelhöhe: 10 cm +- 1 cm). Trenn- und Frontwände sind passend auszubilden.

- Es sind ausschließlich korrosionsfeste Verbindungsmittel zu verwenden. Die Befestigung erfolgt generell verdeckt.

- Es sind separate Arbeitseinsätze je Geschoss durch den AN (siehe Technische Vorbemerkungen) vorzusehen und in die EP mit einzukalkulieren

**03.001 EG, Trennwandanlage, raumhoch, HPL, ca. 2120 x 2750 mm**
*** gemäß Ausführungsbeschreibung 2
Abmessungen (bxh):
Front: ca. 2120 x 2750 mm
Trennwand: ca. 1200 x 2,750 mm, 1 Stück
Tür: ca. 600 x 2000 mm, 2 Stück

Ausführungsort: EG, WC-D, Raum 431_00_071
Menge: 1,000 St

**03.002 1.OG, Trennwandanlage, raumhoch, HPL, ca. 2100 x 2750 mm**
*** gemäß Ausführungsbeschreibung 2
Abmessungen (bxh):
Front: ca. 2100 x 2750 mm
Trennwand: ca. 1200 x 2,750 mm, 1 Stück
Tür: ca. 600 x 2000 mm, 2 Stück

Ausführungsort: 1.OG, WC-H, Raum 431_01_146
Menge: 1,000 St

**03.003 1.OG, Trennwandanlage, raumhoch, HPL, ca. 1860 x 2750 mm**
*** gemäß Ausführungsbeschreibung 2
Abmessungen (bxh):
Front: ca. 1860 x 2750 mm
Trennwand: ca. 1200 x 2,750 mm, 1 Stück
Tür: ca. 600 x 2000 mm, 2 Stück

Ausführungsort: 1.OG, WC-D, Raum 431_01_147
Menge: 1,000 St

**03.004 1.OG, Trennwandanlage, raumhoch, HPL, ca. 1960 x 2750 mm**
*** gemäß Ausführungsbeschreibung 2
Abmessungen (bxh):
Front: ca. 1960 x 2750 mm
Trennwand: ca. 1600 x 2,750 mm, 1 Stück
Tür: ca. 600 x 2000 mm, 2 Stück

Ausführungsort: 1.OG, WC-D, Raum 431_01_169
Menge: 1,000 St

**03.005 2.OG, Trennwandanlage, raumhoch, HPL, ca. 4200 x 2750 mm**
*** gemäß Ausführungsbeschreibung 2
Abmessungen (bxh):
Front: ca. 4200 x 2750 mm
Trennwand: ca. 1250 x 2,750 mm, 3 Stück
Tür: ca. 690 x 2000 mm, 4 Stück

Ausführungsort: 2.OG, WC-D, Raum 431_02_255
Menge: 1,000 St

**03.006 2.OG, Trennwandanlage, raumhoch, HPL, ca. 2000 x 2750 mm**
*** gemäß Ausführungsbeschreibung 2
Abmessungen (bxh):
Front: ca. 2000 x 2750 mm
Trennwand: ca. 1300 x 2,750 mm, 1 Stück
Tür: ca. 600 x 2000 mm, 2 Stück

Ausführungsort: 2.OG, WC-H, Raum 431_02_258
Menge: 1,000 St

**03.007 3.OG, Trennwandanlage, raumhoch, HPL, ca. 4200 x 2750 mm**
*** gemäß Ausführungsbeschreibung 2
Abmessungen (bxh):
Front: ca. 4200 x 2750 mm
Trennwand: ca. 1250 x 2,750 mm, 3 Stück
Tür: ca. 690 x 2000 mm, 4 Stück

Ausführungsort: 3.OG, WC-D, Raum 431_03_355
Menge: 1,000 St

**03.008 3.OG, Trennwandanlage, raumhoch, HPL, ca. 2000 x 2750 mm**
*** gemäß Ausführungsbeschreibung 2
Abmessungen (bxh):
Front: ca. 2000 x 2750 mm
Trennwand: ca. 1300 x 2,750 mm, 1 Stück
Tür: ca. 600 x 2000 mm, 2 Stück

Ausführungsort: 3.OG, WC-H, Raum 431_03_358
Menge: 1,000 St

**03.009 4.OG, Trennwandanlage, raumhoch, HPL, ca. 1830 x 2750 mm**
*** gemäß Ausführungsbeschreibung 2
Abmessungen (bxh):
Front: ca. 1830 x 2750 mm
Trennwand: ca. 1250 x 2,750 mm, 1 Stück
Tür: ca. 600 x 2000 mm, 2 Stück

Ausführungsort: 4.OG, WC-D, Raum 431_04_455
Menge: 1,000 St

**03.010 4.OG, Trennwandanlage, raumhoch, HPL, ca. 2000 x 2750 mm**
*** gemäß Ausführungsbeschreibung 2
Abmessungen (bxh):
Front: ca. 2000 x 2750 mm
Trennwand: ca. 1300 x 2,750 mm, 1 Stück
Tür: ca. 600 x 2000 mm, 2 Stück

Ausführungsort: 4.OG, WC-H, Raum 431_04_458
Menge: 1,000 St

**03.011 5.OG, Trennwandanlage, raumhoch, HPL, ca. 1940 x 2750 mm**
*** gemäß Ausführungsbeschreibung 2
Abmessungen (bxh):
Front: ca. 1940 x 2750 mm
Trennwand: ca. 1300 x 2,750 mm, 1 Stück
Tür: ca. 600 x 2000 mm, 2 Stück

Ausführungsort: 5.OG, WC-H, Raum 431_05_550
Menge: 1,000 St

**03.012 5.OG, Trennwandanlage, raumhoch, HPL, ca. 1940 x 2750 mm**
*** gemäß Ausführungsbeschreibung 2
Abmessungen (bxh):
Front: ca. 1940 x 2750 mm
Trennwand: ca. 1300 x 2,750 mm, 1 Stück
Tür: ca. 600 x 2000 mm, 2 Stück

Ausführungsort: 5.OG, WC-D, Raum 431_05_551
Menge: 1,000 St

### Titel 04 Zubehör

**04.001 Wand-/Kleiderhaken, Alu**
Liefern und Montieren von Wandhaken,
aus eloxiertem Aluminium,
korrosionsgeschützt,
zum anschrauben mittig und innenseitig an WC-Türen oder Wandelemente.

Die Einbaupositionen sind vor der Montage mit dem AG abzustimmen.
Menge: 26,000 St

**04.002 Türpuffer, Alu, Wandmontage**
Liefern und Montieren von Türpuffer bzw. Anschlagdämpfer,
Alu-Grundplatte mit Gummi-Anschlag,
korrosionsbeständig, verschraubt,
verdeckte Befestigung auf gefliesten Wandflächen.

Die Einbaupositionen sind vor der Montage mit dem AG abzustimmen.
Menge: 20,000 St
